# BV_M6501 DDScad
Angebotsaufforderung (GAEB 90, DA83)
Währung: EUR
Auftraggeber: Bez. des Auftraggebers

## ?BV Meinken 1
Datum: 27.09.24

### Los 01 001

#### Schnitt 01

##### Titel 01.01

**01.01.0010 Reihenschaltschrank 2000/1200/400 mit Sockel 100mm hoch einschl. Flan**
StL-Nr. 05.07.13
Reihenschaltschrank 2000/1200/400 mit  Sockel 100mm
hoch einschl. Flansche
Menge: 1,000 Stk

**01.01.0020 FI-/LS-Schalter 4p. 30mA Kl.3/6000 16 A/B liefern und einbauen**
StL-Nr. 05.14.34
Menge: 3,000 Stk

**01.01.0030 FI-/LS-Schalter 4p. 30mA Kl.3/6000, 6A/C liefern und einbauen**
StL-Nr. 05.14.43
Menge: 3,000 Stk

**01.01.0040 FI-/LS-Schalter 4p. 30mA Kl.3/6000, 10A/C liefern und einbauen**
StL-Nr. 05.14.44
Menge: 1,000 Stk

**01.01.0050 FI-/LS-Schalter 4p. 30mA Kl.3/6000, 16A/C liefern und einbauen**
StL-Nr. 05.14.45
Menge: 1,000 Stk

**01.01.0060 FI-/LS-Schalter 4p. 30mA Kl.3/6000, 20A/C liefern und einbauen**
StL-Nr. 05.14.46
Menge: 1,000 Stk

**01.01.0070 FI-/LS-Schalter 4p. 30mA Kl.3/6000, 25A/C liefern und einbauen**
StL-Nr. 05.14.47
Menge: 1,000 Stk

**01.01.0080 FI-/LS-Schalter 4p. 30mA Kl.3/6000, 32A/C liefern und einbauen**
StL-Nr. 05.14.48
Menge: 1,000 Stk

**01.01.0090 NH-Sicherungsunterteil 3-pol., Gr.00, 125 A, liefern und einbauen / 6**
StL-Nr. 05.16.07
NH-Sicherungsunterteil 3-pol., Gr.00, 125 A, liefern
und einbauen  / 63A
Menge: 10,000 Stk

**01.01.0100 NH-Sicherungsunterteil 3p., Gr. 3, 630 A, mit Sicherungseinsätzen l.u**
StL-Nr. 05.17.12
NH-Sicherungsunterteil 3p., Gr. 3, 630 A, mit
Sicherungseinsätzen l.u.e.  /500
Menge: 1,000 Stk

**01.01.0110 REG-Stromstoß-Schalter 1-p., 16A, 8V, 1S, liefern und einbauen**
StL-Nr. 05.26.01
Menge: 3,000 Stk

**01.01.0120 Brandschutzschalter (DAFDD), 10 kA, B16, 0,03A, 2A, liefern und montie**
StL-Nr. 05.99.53
Brandschutzschalter (DAFDD), 10 kA, B16, 0,03A, 2A,
liefern und montieren
Menge: 12,000 Stk

**01.01.0130 Baustein 2 x 2-Reihen, 500x500mm f.Klemmen geschlossen**
StL-Nr. AF-031203-005
Menge: 3,000 Stk

**01.01.0140 Baustein 2 x 2-Reihen, 500x300mm für REG geschlitzt**
StL-Nr. AF-031203-019
Baustein 2 x 2-Reihen, 500x300mm für REG geschlitz
Menge: 4,000 Stk

**01.01.0150 Baustein 1 x NH3-Trenner, 500x450mm**
StL-Nr. AF-031203-035
Menge: 1,000 Stk

**01.01.0160 Baustein f.Sammelschiene 6xNH00-Trennleiste, 500x450mm**
StL-Nr. AF-031203-072
Menge: 2,000 Stk

**01.01.0170 Baustein für Reserve geschlossen, 500x150mm**
StL-Nr. AF-031203-081
Baustein für Reserve geschlossen, 500x150m
Menge: 1,000 Stk

**01.01.0180 Baustein für Reserve geschlossen, 500x300mm**
StL-Nr. AF-031203-082
Baustein für Reserve geschlossen, 500x300m
Menge: 1,000 Stk

**01.01.0190 Überspannungsableiter 4-pol. Typ 2 Vert.Form (4-0)**
StL-Nr. FDF-090909-522
Überspannungsableiter 4-pol. Typ 2 Vert.Form (4-0
Menge: 1,000 Stk
